# 583342 Módulo aislador de lazo LIM (EN 54-16)

- Propiedad del archivo: CONSTRUNARIO
- Formato: FIEBDC-3/2012
- Programa: Construnario Versión 3.51
- Fecha de los precios: 25/01/2023
- Divisa: EUR

**583342** u 583342 Módulo aislador de lazo LIM (EN 54-16)
Módulo aislador de lazo para la instalación de altavoces en topología de anillo, a prueba de cortocircuito y circuito abierto, sobre líneas de 100 V, mediante la tecnología de lazo VARIODYN® D1. Los módulos monitorizan la corriente en el lazo de altavoces. En caso de un consumo elevado de corriente, provocan la desconexión de la sección del lazo afectada (ej. en caso de un cortocircuito), garantizando de esta manera la continuidad del servicio en el resto de la línea. Las incidencias de la línea se muestran en el DOM y el VCM. La monitorización se lleva a cabo en términos de impedancia, lo que, al contrario que con otras soluciones, no requiere del uso de condensadores de acoplamiento en cada altavoz. Cada módulo dispone de 3 terminales para la conexión de la entrada y salida del lazo, así como de la línea auxiliar de altavoces. Los terminales de conexión son adecuados para cables de hasta 2,5 mm² de sección. Incorpora indicadores ópticos que muestran el estado operativo del módulo. El módulo aislador de lazo LIM se suministra montado en el interior de una caja que garantiza un grado de protección IP66, lo que lo hace apto para su instalación en entornos difíciles (ej. industria), y dispone de suficiente espacio en su interior para el cableado.
