# 583386.21 Adaptador I2C-RS232 TWI

- Propiedad del archivo: CONSTRUNARIO
- Formato: FIEBDC-3/2012
- Programa: Construnario Versión 3.51
- Fecha de los precios: 25/01/2023
- Divisa: EUR

**583386.21** u 583386.21 Adaptador I2C-RS232 TWI
Suministro e instalación de convertidor bidireccional TWI-RS232 utilizado para adaptar el bus I2C-TWI (Two Wire Interface), incorporado en los DOM, a una línea de comunicación serie estándar RS232. Para servicios especiales o para la comunicación de los dispositivos VARIODYN® D1 con sistemas externos (ejemplo interconexión con centrales para detección de incendios Esser IQ8 o Notifier ID3000). El adaptador TWI-RS232 conecta con el bus I2C del DOM directamente mediante el cable Cat.5 incluido. Totalmente instalado, programado y funcionando según planos y pliego de condiciones. Modelo 583367.21 de Honeywell Life Safety.
