# Módulo SFP para conexión de F/O Multimodo sobre 583394.11

- Propiedad del archivo: CONSTRUNARIO
- Formato: FIEBDC-3/2012
- Programa: Construnario Versión 3.51
- Fecha de los precios: 25/01/2023
- Divisa: EUR

**583392.11** u Módulo SFP para conexión de F/O Multimodo sobre 583394.11
Suministro e instalación de módulo conectable de fibra óptica para switch 583394.11 en multimodo. Permite una logitud de cable de hasta 2 km. Totalmente instalado y funcionando según planos y pliego de condiciones. Modelo 583392.11 de Honeywell Life Safety.
