# 583414 Conjunto de cables 24Vdc para alimentación Variodyn® D1 Comprio

- Propiedad del archivo: CONSTRUNARIO
- Formato: FIEBDC-3/2012
- Programa: Construnario Versión 3.51
- Fecha de los precios: 25/01/2023
- Divisa: EUR

**583414** u 583414 Conjunto de cables 24Vdc para alimentación Variodyn® D1 Comprio
Suministro e instalación de conjunto de cables para la conexión de la línea de alimentación a 24Vdc de Variodyn® D1 Comprio, a partir del amplificador 4XD125B o una fuente de alimentación de emergencia independiente.
