# 583422.21 Cable del amplificador de reserva RC22

- Propiedad del archivo: CONSTRUNARIO
- Formato: FIEBDC-3/2012
- Programa: Construnario Versión 3.51
- Fecha de los precios: 25/01/2023
- Divisa: EUR

**583422.21** u 583422.21 Cable del amplificador de reserva RC22
Cable para la conexión interna entre 2 canales del amplificador de reserva y 4 canales de servicio.
