# 583441 Cable del amplificador de reserva RC41

- Propiedad del archivo: CONSTRUNARIO
- Formato: FIEBDC-3/2012
- Programa: Construnario Versión 3.51
- Fecha de los precios: 25/01/2023
- Divisa: EUR

**583441** u 583441 Cable del amplificador de reserva RC41
Cable para la conexión interna para backup 3:1 en amplificadores 4XDxxxB
