# 583451.21 Cable C8 para 8 líneas altavoces 100V

- Propiedad del archivo: CONSTRUNARIO
- Formato: FIEBDC-3/2012
- Programa: Construnario Versión 3.51
- Fecha de los precios: 25/01/2023
- Divisa: EUR

**583451.21** u 583451.21 Cable C8 para 8 líneas altavoces 100V
Cable para el DOM 4-8, con regletero para fijación en carril DIN y conexión de hasta 8 líneas de altavoces (líneas 100V). Para cada DOM 4-8 es necesario un cable C8. También puede utilizarse para el cableado de los 8 contactos de control de los DOM 4-x.
