# 583466A Cable parcheo Ethernet STP, 0, 5 m Gris Cat5

- Propiedad del archivo: CONSTRUNARIO
- Formato: FIEBDC-3/2012
- Programa: Construnario Versión 3.51
- Fecha de los precios: 25/01/2023
- Divisa: EUR

**583466A** u 583466A Cable parcheo Ethernet STP, 0, 5 m Gris Cat5
Cable de parcheo para la conexión de dispositivos periféricos del sistema VARIODYN® D1, mediante el uso de la toma de conexión intermedia para carril DIN (ref. 581340). Cable Ethernet Cat. 5. Conector RJ45. Color gris. Longitud 0,5m.
