# 583477.21 Cable 2XV-DOM

- Propiedad del archivo: CONSTRUNARIO
- Formato: FIEBDC-3/2012
- Programa: Construnario Versión 3.51
- Fecha de los precios: 25/01/2023
- Divisa: EUR

**583477.21** u 583477.21 Cable 2XV-DOM
Cable de conexión entre 2 amplificadores dobles y el DOM4-x. Para la transmisión de 4 canales de salida de audio (máx. 100V) desde el amplificador hacia el DOM.
