# 583481A Cable parcheo DAL STP, 1m Azul Cat5

- Propiedad del archivo: CONSTRUNARIO
- Formato: FIEBDC-3/2012
- Programa: Construnario Versión 3.51
- Fecha de los precios: 25/01/2023
- Divisa: EUR

**583481A** u 583481A Cable parcheo DAL STP, 1m Azul Cat5
Cable de parcheo Cat. 5 para la conexión de las líneas de transmisión de audio digital (DAL). Conector RJ45. Color azul. Longitud 1m.
