# 583486A Cable parcheo Ethernet STP, 1m Amarillo Cat5

- Propiedad del archivo: CONSTRUNARIO
- Formato: FIEBDC-3/2012
- Programa: Construnario Versión 3.51
- Fecha de los precios: 25/01/2023
- Divisa: EUR

**583486A** u 583486A Cable parcheo Ethernet STP, 1m Amarillo Cat5
Cable de parcheo para la conexión entre los equipos VARIODYN® D1. Cable Ethernet Cat. 5. Conector RJ45. Color amarillo. Longitud 1m.
