# 583487A Cable parcheo Ethernet STP 2 m amarillo

- Propiedad del archivo: CONSTRUNARIO
- Formato: FIEBDC-3/2012
- Programa: Construnario Versión 3.51
- Fecha de los precios: 25/01/2023
- Divisa: EUR

**583487A** u 583487A Cable parcheo Ethernet STP 2 m amarillo
Cable de parcheo para la conexión entre los equipos Variodyn® D1. Cable Ethernet Cat. 5. Conector RJ45. Color amarillo. Longitud 2m.
