# 583490 Cable XLR-3 Macho-Hembra, 5m

- Propiedad del archivo: CONSTRUNARIO
- Formato: FIEBDC-3/2012
- Programa: Construnario Versión 3.51
- Fecha de los precios: 25/01/2023
- Divisa: EUR

**583490** u 583490 Cable XLR-3 Macho-Hembra, 5m
Cable de audio para la conexión de fuentes de audio externas al UIM o para la conexión de los micrófonos sensores de ambiente para Control Automático de Volumen (AVC). Conectores XLR-3 macho y hembra. Longitud 5m.
