# 583491A Cable DOMRJ45-XVRJ45

- Propiedad del archivo: CONSTRUNARIO
- Formato: FIEBDC-3/2012
- Programa: Construnario Versión 3.51
- Fecha de los precios: 25/01/2023
- Divisa: EUR

**583491A** u 583491A Cable DOMRJ45-XVRJ45
Cable de conexión entre el DOM4-x y el amplificador (2 canales). Para la transmisión de las señales de entrada de audio y de control desde el DOM hacia el amplificador.
