# 58492 Cable de audio estéreo, 1,2m

- Propiedad del archivo: CONSTRUNARIO
- Formato: FIEBDC-3/2012
- Programa: Construnario Versión 3.51
- Fecha de los precios: 25/01/2023
- Divisa: EUR

**583492** u 58492 Cable de audio estéreo, 1,2m
Cable para la conexión de las fuentes de audio externas al UIM. Conector RCA/Cinch estéreo. Longitud 1,2m.
