# 583496 Módulo final de línea EOL (EN 54-16)

- Propiedad del archivo: CONSTRUNARIO
- Formato: FIEBDC-3/2012
- Programa: Construnario Versión 3.51
- Fecha de los precios: 25/01/2023
- Divisa: EUR

**583496** u 583496 Módulo final de línea EOL (EN 54-16)
Suministro e instalación de módulo final de línea para cerrar las líneas de altavoces del sistema de alarmas por voz VARIODYN® D1, garantizando el cumplimiento de la norma, en cuanto a la monitorización de las líneas, si existen más de 20 altavoces conectados por línea. El módulo se debe conectar después del último altavoz de la línea. Independiente del número y potencia de los altavoces conectados. Totalmente instalado y funcionando según planos y pliego de condiciones. Modelo 583496 de Honeywell Life Safety.
