# Módulo ampliación teclado digital DKMplus (EN 54-16)

- Propiedad del archivo: CONSTRUNARIO
- Formato: FIEBDC-3/2012
- Programa: Construnario Versión 3.51
- Fecha de los precios: 25/01/2023
- Divisa: EUR

**583526** u Módulo ampliación teclado digital DKMplus (EN 54-16)
Suministro e instalación de módulo de teclado digital anexo para incrementar el nº de pulsadores de las estaciones de llamada DCSplus. Con 18 pulsadores totalmente configurables y 18 leds. Es posible la conexión de hasta 6 módulos DKMplus a las estaciones de llamada DCSplus. Conexión con las estaciones de llamada DCS, mediante latiguillo incluido. Montaje en sobremesa o empotrado (mediante accesorio de montaje SMK opcional. Totalmente instalado, programado y funcionando según planos y pliego de condiciones. Modelo 583526 de Honeywell Life Safety
