# 583704 Panel ciego 1HU

- Propiedad del archivo: CONSTRUNARIO
- Formato: FIEBDC-3/2012
- Programa: Construnario Versión 3.51
- Fecha de los precios: 25/01/2023
- Divisa: EUR

**583704** u 583704 Panel ciego 1HU
Suministro e instalación de panel ciego para cubrir huecos en rack 19”. Dimensiones 1 HU. Modelo 583704 de Honeywell Life Safety
