# 583705 Panel ciego 2HU

- Propiedad del archivo: CONSTRUNARIO
- Formato: FIEBDC-3/2012
- Programa: Construnario Versión 3.51
- Fecha de los precios: 25/01/2023
- Divisa: EUR

**583705** u 583705 Panel ciego 2HU
Suministro e instalación de panel ciego para cubrir huecos en rack 19”. Dimensiones 2 HU. Modelo 583705 de Honeywell Life Safety
