# 583706 Panel ciego 3HU

- Propiedad del archivo: CONSTRUNARIO
- Formato: FIEBDC-3/2012
- Programa: Construnario Versión 3.51
- Fecha de los precios: 25/01/2023
- Divisa: EUR

**583706** u 583706 Panel ciego 3HU
Suministro e instalación de panel ciego para cubrir huecos en rack 19”. Dimensiones 3 HU. Modelo 583706 de Honeywell Life Safety
