# 583707 Panel ciego 4HU

- Propiedad del archivo: CONSTRUNARIO
- Formato: FIEBDC-3/2012
- Programa: Construnario Versión 3.51
- Fecha de los precios: 25/01/2023
- Divisa: EUR

**583707** u 583707 Panel ciego 4HU
Suministro e instalación de panel ciego para cubrir huecos en rack 19”. Dimensiones 4 HU. Modelo 583707 de Honeywell Life Safety
