# 583709 Panel ciego 4UH con troquel para DCSF

- Propiedad del archivo: CONSTRUNARIO
- Formato: FIEBDC-3/2012
- Programa: Construnario Versión 3.51
- Fecha de los precios: 25/01/2023
- Divisa: EUR

**583709** u 583709 Panel ciego 4UH con troquel para DCSF
Suministro e instalación de panel ciego para rack 19”, para el montaje opcional de una estación de llamada DCSF en el interior del propio armario. Las dimensiones del panel son equivalentes a 4 HU y dispone de un troquel para la ubicación de la estación de llamada, así como orificios adecuados para su fijación mediante tornillos. Se suministra con los tornillos para el montaje de la estación de llamada incluidos. Modelo 583709 de Honeywell Life Safety
