# 583710 Panel ciego 4UH con 2 troqueles para DCSF y DKM

- Propiedad del archivo: CONSTRUNARIO
- Formato: FIEBDC-3/2012
- Programa: Construnario Versión 3.51
- Fecha de los precios: 25/01/2023
- Divisa: EUR

**583710** u 583710 Panel ciego 4UH con 2 troqueles para DCSF y DKM
Suministro e instalación de panel ciego para rack 19”, para el montaje opcional de 2 estaciones de llamada DCSF en el interior del propio armario. Las dimensiones del panel son equivalentes a 4 HU y dispone de dos troqueles para la ubicación de las estaciones de llamada o ampliaciones de teclado DKM18, así como orificios adecuados para su fijación mediante tornillos. Para la instalación de un módulo de ampliación de teclado digital DKM18 es necesario utilizar el accesorio para montaje empotrado SMK (ref. 583312) y un cable estándar RJ11. Modelo 583710 de Honeywell Life Safety
