# 583905 Panel ciego 2HU INTEVIO

- Propiedad del archivo: CONSTRUNARIO
- Formato: FIEBDC-3/2012
- Programa: Construnario Versión 3.51
- Fecha de los precios: 25/01/2023
- Divisa: EUR

**583905** u 583905 Panel ciego 2HU INTEVIO
Suministro e instalación de panel ciego INTEVIO para cubrir huecos en rack 19”. Dimensiones 2 HU. Modelo 583905 de Honeywell Life Safety
