# 583906 Panel ciego 3HU INTEVIO

- Propiedad del archivo: CONSTRUNARIO
- Formato: FIEBDC-3/2012
- Programa: Construnario Versión 3.51
- Fecha de los precios: 25/01/2023
- Divisa: EUR

**583906** u 583906 Panel ciego 3HU INTEVIO
Suministro e instalación de panel ciego INTEVIO para cubrir huecos en rack 19”. Dimensiones 3 HU. Modelo 583906 de Honeywell Life Safety
