# 583907 Panel ciego 4HU INTEVIO

- Propiedad del archivo: CONSTRUNARIO
- Formato: FIEBDC-3/2012
- Programa: Construnario Versión 3.51
- Fecha de los precios: 25/01/2023
- Divisa: EUR

**583907** u 583907 Panel ciego 4HU INTEVIO
Suministro e instalación de panel ciego INTEVIO para cubrir huecos en rack 19”. Dimensiones 4 HU. Modelo 583907 de Honeywell Life Safety
