# 583908 Panel ventilación INTEVIO

- Propiedad del archivo: CONSTRUNARIO
- Formato: FIEBDC-3/2012
- Programa: Construnario Versión 3.51
- Fecha de los precios: 25/01/2023
- Divisa: EUR

**583908** u 583908 Panel ventilación INTEVIO
Suministro e instalación de panel de ventilación de 1HU color negro INTEVIO. Modelo 583908 de Honeywell Life Safety
