# Armario rack 24 HU, 600mm c/puerta

- Propiedad del archivo: CONSTRUNARIO
- Formato: FIEBDC-3/2012
- Programa: Construnario Versión 3.51
- Fecha de los precios: 25/01/2023
- Divisa: EUR

**584902** u Armario rack 24 HU, 600mm c/puerta
Suministro e instalación de armario rack de 19” de 600 mm de profundidad, 24 HU para cumplimiento de EN54-16. Las entradas superior e inferior facilitan el acceso al cableado del interior del armario que, junto con la posibilidad de acceso frontal y trasero, facilitan la instalación y posterior mantenimiento de los equipos. La robustez de su estructura garantiza la máxima duración admitiendo la carga de peso significativamente elevada del los dispositivos de PA/VA. El armario viene equipado con puerta de apertura 190º, cristal de seguridad y cerradura con llave. Modelo 584902 de Honeywell Life Safety.
