# 584913 Rack 19” 12 HU para Variodyn® Comprio

- Propiedad del archivo: CONSTRUNARIO
- Formato: FIEBDC-3/2012
- Programa: Construnario Versión 3.51
- Fecha de los precios: 25/01/2023
- Divisa: EUR

**584913** u 584913 Rack 19” 12 HU para Variodyn® Comprio
Suministro e instalación de armario rack de 19” diseñado para albergar el sistema compacto Comprio. El armario puede ser utilizado de forma habitual situado sobre el suelo o para montaje en pared. Sus 12 alturas de capacidad y anchura de 600 x 600 mm pueden alojar una unidad de control Comprio, un amplificador de 4 canales 4XD125B/4XD250B con fuente de alimentación de emergencia integrada, las baterías correspondientes (2 uds. de hasta 65 Ah) y un panel de ventilación. De esta manera todavía quedan 3 alturas libres y disponibles para el montaje de componentes adicionales, tales como un reproductor de audio, etc… De ser necesario una mayor capacidad, es posible utilizar cualquiera de las demás soluciones de rack disponibles. La robustez de su estructura garantiza la máxima duración. El armario viene equipado con puerta, con apertura de 190º, cristal de seguridad y cerradura con llave. Modelo 584913 de Honeywell Life Safety
