# 584921 Conjunto de soportes deslizantes

- Propiedad del archivo: CONSTRUNARIO
- Formato: FIEBDC-3/2012
- Programa: Construnario Versión 3.51
- Fecha de los precios: 25/01/2023
- Divisa: EUR

**584921** u 584921 Conjunto de soportes deslizantes
Suministro e instalación de conjunto de 2 soportes laterales para el montaje en rack de 19” de hasta 2 amplificadores 2XV, 2XH o 2XD apilados. Modelo 584921 de Honeywell Life Safety.
