# 584938 Bandeja soporte fija 19” (20 kg)

- Propiedad del archivo: CONSTRUNARIO
- Formato: FIEBDC-3/2012
- Programa: Construnario Versión 3.51
- Fecha de los precios: 25/01/2023
- Divisa: EUR

**584938** u 584938 Bandeja soporte fija 19” (20 kg)
Suministro e instalación de bandeja fija diseñada para el soporte de equipos, fabricada en chapa de acero de 1,5 mm. Fijación rápida en cualquier posición de fondo de los montantes 19”. Conjunto de suministro: bandeja y tornillería. Modelo 584938 de Honeywell Life Safety.
