# 586115 Interface telefónico Doormaster Smart PAL

- Propiedad del archivo: CONSTRUNARIO
- Formato: FIEBDC-3/2012
- Programa: Construnario Versión 3.51
- Fecha de los precios: 25/01/2023
- Divisa: EUR

**586115** u 586115 Interface telefónico Doormaster Smart PAL
Suministro e instalación de interface telefónico Doormaster Smart PAL se utiliza para emitir mensajes de voz, a través del sistema de Alarma por Voz, a partir de un teléfono analógico. Mediante este dispositivo es posible seleccionar, desde el propio teléfono hasta 4 zonas de destino diferentes. Para ello, el interface dispone de 4 +1 contactos de control para activación y/o selección de zona. La tensión de alimentación de 12Vdc puede obtenerse desde la fuente de alimentación de emergencia (24Vdc) del sistema, utilizando para ello el convertidor de tensión DC-DC con ref. 781336 y garantizando de esta manera su disponibilidad aun en caso de fallo de la alimentación principal. Totalmente instalado y funcionando según planos y pliego de condiciones. Modelo 586115 de Honeywell Life Safety.
