# 6500-MMK Soporte metálico negro montaje múltiple barreras

- Propiedad del archivo: CONSTRUNARIO
- Formato: FIEBDC-3/2012
- Programa: Construnario Versión 3.51
- Fecha de los precios: 25/01/2023
- Divisa: EUR

**6500-MMK** u 6500-MMK Soporte metálico negro montaje múltiple barreras
Soporte metálico de color negro 6500-MMK para montaje múltiple que permite instalar los detectores de la serie 6500 /NFXI-BEAM en techos o paredes oblicuos con ángulo superior a 10º. Se puede montar tanto en la unidad con transmisor/receptor o en el reflector.
