# 6500-SMK Kit montaje en superficie NFXI-BEAM

- Propiedad del archivo: CONSTRUNARIO
- Formato: FIEBDC-3/2012
- Programa: Construnario VersiĆ³n 3.51
- Fecha de los precios: 25/01/2023
- Divisa: EUR

**6500-SMK** u 6500-SMK Kit montaje en superficie NFXI-BEAM
Kit para montaje en superficie 6500-SMK del transmisor/receptor serie NFXI-BEAM para proporcionar una profundidad adicional de 43 mm, facilitar el montaje en superficie y permitir la entrada del cable por el lateral.
