# 6500RE Barrera convencional de detección de humo por reflexión

- Propiedad del archivo: CONSTRUNARIO
- Formato: FIEBDC-3/2012
- Programa: Construnario Versión 3.51
- Fecha de los precios: 25/01/2023
- Divisa: EUR

**6500RE** u 6500RE Barrera convencional de detección de humo por reflexión
Barrera convencional de detección de humo por reflexión de haz de luz infrarroja 6500RE. Compuesta por emisor y receptor montados en la misma unidad y un elemento reflector. Fácil alineación, indicándose el valor de la señal recibida en dos displays de 7 segmentos. Incorpora compensación por suciedad y tres leds para indicación de estado. Se incluye un reflector de 200 x 230 mm para distancias de 10 a 70 m, siendo necesario un complemento adicional para distancias superiores (6500-LRK). Ideal para la protección de naves de gran superficie y espacios con techos muy altos. Incluye filtros de prueba.
