# Central analógica FlexES de 18 lazos FX18-18

- Propiedad del archivo: CONSTRUNARIO
- Formato: FIEBDC-3/2012
- Programa: Construnario Versión 3.51
- Fecha de los precios: 25/01/2023
- Divisa: EUR
- Código: honeywell-li (15/02/2023)

**6700063** u Central analógica FlexES de 18 lazos FX18-18
Suministro e instalación de central analógica FX18 de 18 lazos con pantalla/teclado táctil para expansión vertical de hasta 18 lazos. Preparado para 4 placas de expansión de 4 slots , izquierda/ superior FX808322 o derecha inferior FX808323 no incluidas y que se definen según necesidades de slot. Configuración flexible de módulos plug & play con 2 slot ampliable a 10 para alojar hasta 18 lazos analógicos protegidos contra cortocircuito o circuito abierto, Cableado de lazo de 2 hilos x 0.8 mm² a 2.5 mm² manguera trenzada apantallada, de hasta 3.5 km según carga y con una capacidad de hasta 127 dispositivos por lazo analógico configurables en hasta 127 zonas por lazo, con un máximo de 32 transponder por lazo analógico y total de 100 por central. Factor de carga máximo por lazo, 96 (esserbusPLus): • Hasta 48 detectores IQ8Quad con sirena o flash (Factor de carga 2) por lazo analógico • Hasta 32 sirenas/detectores con voz/sirena y flash (Factor de carga 3) por lazo analógico Dispone de Modo emergencia de cada uno de los lazos , los equipos de un lazo sin comunicaciones pasan a modo convencional, activando todas las zonas del lazo en caso de alarma, 4 salidas configurables, 9999 zonas + 9999 salidas. Posibilidad de 2 módulos de lazo únicos (esserbus/Plus) opcionales con aislamiento galvánico y 10.000 eventos de histórico. Comunicaciones con Puerto USB, Ethernet, RS485 y TTY en CPU, además de poder parametrizar, calibrar, programar y diagnosticar directamente vía USB desde la central. Posibilidad de Red de centrales Essernet de hasta 31 paneles y opción de conexión a software de gestión grafico TG-ESSER con protocolo completo. Incorpora Alimentación de emergencia de 24 V y 150 W / (6 A) con baterías de hasta 4x12 V / 24Ah. Salida alimentación auxiliar 3 x 24 Vcc ( posibilidad de hasta 3 fuentes de alimentación en cascada 450 W (18 A) con baterías de hasta 4x12 V / 24 Ah. El equipamiento para FX18 consta de: 1 Equipamiento básico FX808397 + 1 pantalla con teclado táctil FX808324 + 1 juego de etiquetas en español FX808406, además de El equipamiento FX808397 incluye 1 x módulo de fuente de alimentación, 1 módulo de conexión de fuente de alimentación, 1 x chasis trasero, 1 x módulo de CPU, 1 x tarjeta base de conexiones y 1 x caja de montaje de 3 cuerpos, para alojar baterías de hasta 24 amperios. Precisa módulos de lazo analógico normal FX808331 y galvánico FX808332 a partir del quinto lazo, según configuración necesaria y debe tenerse en cuenta en el caso de conexión a red essernet seria necesario 1 módulo de red essernet FX808340 (62,5kBd) o FX808341 (500kBd) en un slot de placa. Conforme al Reglamento (UE) nº 305/2011 del Parlamento Europeo relativo a los productos de la construcción. Aprobación: VdS, CNBOP Totalmente instalada, programada y funcionando según planos y pliego de condiciones. La puesta en marcha deberá incluir la certificación y diagnóstico de los circuitos analógicos mediante la entrega de datos obtenidos del verificador de lazos POL-ESS. Marca ESSER modelo FX10-3.

| Código | Ud | Descripción | Rendimiento |
|---|---|---|---|
| FX808397 | u | FX808397 Equipamiento básico FX18 sin pantalla (material) | 1.000 |
| FX808324 | u | FXHMI Pantalla VGA de 5, 7" y teclado intuitivo (material) | 1.000 |
| FX808332 | u | FX808332 Módulo de 1 lazo con aislador galvánico (material; 15/02/2023) | 18.000 |
| FX808322 | u | FX808322 Placa base de 4 slots, izquierda-superior (material) | 2.000 |
| FX808323 | u | FX808323 Placa base de 4 slots, derecha-inferior (material) | 2.000 |
| PS-1224 | u | Batería de 12V. Capacidad 24Ah. Conexión mediante tornillo M6. (material) | 2.000 |
| ATC00100 | h | Cuadrilla albañilería formada por oficial 1ª y peón especializado. (mano de obra) | 0.500 |
| ATC00400 | h | Cuadrilla albañilería formada por oficial 1ª instalador y ayudante especialista. (mano de obra) | 3.000 |
| WW00300 | u | Material complementario o pzas. E (material) | 20.000 |
| WW00400 | u | Pequeño material (material) | 15.000 |
| ATC99999 | h | Programación oficial especializado (mano de obra) | 20.000 |

## Recursos

**FX808397** u FX808397 Equipamiento básico FX18 sin pantalla
Equipamiento básico FX808397 FlexES FX18 de software y hardware para 2 lazos ampliable a 18 lazos. No incluye teclado táctil FX808324 ni frontal ciego FX808325. El equipamiento para FX18 referencia FX808394.E consta de: 1 x módulo de fuente de alimentación, 1 módulo de conexión de fuente de alimentación, 1 x chasis trasero, 1 x módulo de CPU, 1 x tarjeta base de conexiones y 1 x caja de montaje de 3 cuerpos, para alojar baterías de hasta 24 amperios.

**FX808324** u FXHMI Pantalla VGA de 5, 7" y teclado intuitivo
Teclado táctil de control capacitivo de Color negro, similar a RAL9005 con display de color gráfico de 5,7" en español FX808324 con función de iluminación inteligente de las teclas Diseño "night view" intuitivo con menús sencillos de programación y mantenimiento de diferentes colores según la señal recibida, Fuego''=Rojo, Avería''=Amarillo, Anulado''=Ámbar y Señal Técnica''=Azul , 4 Teclas de Función programables por nivel de acceso y menús con funciones personalizadas (Macros) para realizar varias funciones con una sola acción. Slot para la tarjeta SD para actualización y ampliaciones, entrada de alimentación externa, Puerto USB, Puerto RS485 y esserbus para las centrales FlexES. Tensión de funcionamiento 24 Vcc, consumo de corriente Eq. básico aprox. 156 mA y Resolución 320 x 240 pixel Temperatura de funcionamiento -5 °C ... 45 °C; Humedad relativa < 95 % (no condensada) Dimensiones A: 450 mm H: 320 mm F: 30 mm Marca ESSER modelo FX808324.

**FX808332** u FX808332 Módulo de 1 lazo con aislador galvánico
Módulo o cartucho de lazo esserbusPLus FX808332 para conectar equipos de las series 9200, IQ8, IQ8Quad e IQ8Alarm. Opción de funcionamiento como esserbus (serie 9200 sin evacuación en el lazo) o esserbusPLus (series 9200 e IQ8 con evacuación en el lazo). Con ocupación de 1 slot por cartucho. Permite conectar un gran número de lazos al disponer de aislamiento galvánico de tensiones. Numero máximo de 127 equipos esserbus o esserbusPLus 127 zonas de equipos por lazo con una longitud máxima del lazo: 3,5 km (según consumo), Compatible con equipos vía radio de ESSER, supervisión permanente de todos los detectores, transponders y equipos de señalización de alarma que están activados además de su cortocircuito o roturas de cable o interferencias en los lazos. Rápida reactivación de los equipos de señalización alimentados del lazo tras un cortocircuito en el lazo, en cumplimiento de la norma EN 54-13. Carcasa de protección de la electrónica, incorpora leds de señalización para visualizar rápidamente el estado de funcionamiento así como Aisladores de cortocircuito, integrados en los dos canales del lazo para proteger la línea desde el primer hasta el último equipo instalado incluso funcionamiento de emergencia en modo convencional con fallo de comunicaciones. Sustitución o reposición de cartucho en caso de avería en caliente sin necesidad de desconexión de tensión en central. Marca ESSER modelo FX808332.

**FX808322** u FX808322 Placa base de 4 slots, izquierda-superior
Placa base con 4 slots y terminales FX808322 para conexión en posición izquierda o superior para conectar hasta 4 módulos de lazo y/o essernet. Existe versión para central en Rack con conexionado para carril Ref. FX808422 + FX808435. Dimensiones A: 170 mm H: 120 mm F: 25 mm Marca ESSER Modelo FX808322.

**FX808323** u FX808323 Placa base de 4 slots, derecha-inferior
Placa base con 4 slots y terminales FX808323 para conexión en posición derecha o inferior para conectar hasta 4 módulos de lazo y/o essernet. Existe versión para central en Rack con conexionado para carril Ref. FX808423 + FX808435. Dimensiones A: 140 mm H: 120 mm F: 25 mm Marca ESSER Modelo FX808323.
