# Detector de llama S40/40L UV/IR

- Propiedad del archivo: CONSTRUNARIO
- Formato: FIEBDC-3/2012
- Programa: Construnario Versión 3.51
- Fecha de los precios: 25/01/2023
- Divisa: EUR
- Código: honeywell-li (15/02/2023)

**6740040** u Detector de llama S40/40L UV/IR

| Código | Ud | Descripción | Rendimiento |
|---|---|---|---|
| 4040CL4B641ACY7 | u | 40/40CL4B641ACY7 Detector de llama UV/IR (material) | 1.000 |
| 877090 | u | 877090 Soporte giratorio de acero inoxidable (material) | 1.000 |
| ATC00400 | h | Cuadrilla albañilería formada por oficial 1ª instalador y ayudante especialista. (mano de obra) | 1.000 |
| WW00300 | u | Material complementario o pzas. E (material) | 10.000 |
| WW00400 | u | Pequeño material (material) | 10.000 |
| ATC99999 | h | Programación oficial especializado (mano de obra) | 0.500 |

## Recursos

**4040CL4B641ACY7** u 40/40CL4B641ACY7 Detector de llama UV/IR
Detector de llama UV (ultravioleta) e IR (Infrarrojo) 40/40CL4B641ACY7, en carcasa de aluminio con certificado CPD EN54-10 y SIL2. Detecta fuegos de combustibles a base de hidrocarburos, hidróxido e hidrógeno y metales o materia inorgánica. Incorpora microprocesador para analizar la señal de las llamas, múltiples niveles de alarma ajustables. Montado en carcasa de aluminio antideflagrante. Dispone de salida de relé de alarma, avería y relé auxiliar NA. Requiere soporte S40/40-001 y alimentación de 24Vcc 150mA. Para zonas explosivas, requiere también un prensaestopas F-81212N. Opción de modelos con salida analógica de 4-20mA y sin relé auxiliar. Consulte disponibilidad. Certificado CPD: 0832-CPD-0976

**877090** u 877090 Soporte giratorio de acero inoxidable
Soporte de acero inoxidable 877090 con rótula orientable para sujetar los detectores de llama de la serie 40/40 ATEX de SPECTREX.
