# Tubería de aspiración 530-TUB-V0

- Propiedad del archivo: CONSTRUNARIO
- Formato: FIEBDC-3/2012
- Programa: Construnario Versión 3.51
- Fecha de los precios: 25/01/2023
- Divisa: EUR
- Código: honeywell-li (15/02/2023)

**6890103E** u Tubería de aspiración 530-TUB-V0
Suministro e instalación de ml de tubería ignifuga 530-TUB-V0 para sistema de detección por aspiración de diámetro exterior de 25mm e interior de 21mm y material ABS-V0 (Acrilonitrilo-Butadieno-Estireno), libre de halógenos y auto-extinguible. Color Rojo. Incluso parte proporcional de accesorios y soportación. Marca HLSI Modelo 530-TUB-V0.

| Código | Ud | Descripción | Rendimiento |
|---|---|---|---|
| 530-TUB-V0 | u | Tubería de muestreo ignifuga (material) | 1.000 |
| 530-EMP-V0 | u | Empalme ignífugo para tuberías de muestreo (material) | 1.000 |
| 530-C90-V0 | u | Curvas de 90º ignífugas para tubería muestreo (material) | 0.100 |
| 530-TAP-V0 | u | Tapones ignífugos finales para tubería muestreo (material) | 0.100 |
| 530-ABR-V0 | u | Abrazaderas ignifugas para tuberías muestreo (material) | 1.000 |
| F-PC-0 | u | Clip para tubo ciego (material) | 1.000 |
| F-PC-2 | u | Clip para tubo con agujero de 2 mm. Color Rojo (material) | 1.000 |
| F-PC-2.5 | u | Clip para tubo con agujero de 2.5 mm. Color Rojo, franja roja (material) | 1.000 |
| F-PC-3 | u | Clip para tubo con agujero de 3 mm. Color Naranja (material) | 1.000 |
| F-PC-3.5 | u | Clip para tubo con agujero de 3.5 mm. Color Naranja, franja naranja (material) | 1.000 |
| F-PC-4 | u | Clip para tubo con agujero de 4 mm. Color Amarillo (material) | 1.000 |
| F-PC-4.5 | u | Clip para tubo con agujero de 4.5 mm. Color Amarillo, franja amarilla (material) | 1.000 |
| F-PC-5 | u | Clip para tubo con agujero de 5 mm. Color Verde (material) | 1.000 |
| F-PC-5.5 | u | Clip para tubo con agujero de 5.5 mm. Color Verde, franja verde (material) | 1.000 |
| F-PC-6 | u | Clip para tubo con agujero de 6 mm. Color Azul (material) | 1.000 |
| F-PC-6.5 | u | Clip para tubo con agujero de 6.5 mm. Color Azul, franja azul (material) | 1.000 |
| TO01800 | h | Oficial 1ª electricista (mano de obra) | 0.250 |
| WW00300 | u | Material complementario o pzas. E (material) | 0.300 |
| WW00400 | u | Pequeño material (material) | 0.500 |

## Recursos

**530-TUB-V0** u Tubería de muestreo ignifuga
Suministro e instalación de tubería ignifuga 530-TUB-V0 para sistema de detección por aspiración de diámetro exterior de 25mm e interior de 21mm y material ABS-V0 (Acrilonitrilo-Butadieno-Estireno), libre de halógenos y auto-extinguible. Color Rojo. Incluso parte proporcional de accesorios y soportación. Marca HLSI Modelo 530-TUB-V0.

**530-EMP-V0** u Empalme ignífugo para tuberías de muestreo
Suministro e instalación de empalme ignifugo entre dos tuberías de 25mm de diámetro exterior 530-EMP-V0. Material ABS (Acrilonitrilo-Butadieno-Estireno), libre de halógenos. Color rojo.. Suministro Paquete de 10 unidades. Marca HLSI Modelo 530-EMP-V0.

**530-C90-V0** u Curvas de 90º ignífugas para tubería muestreo
Suministro e instalación de curva de 90º ignifuga para tubería de 25mm de diámetro exterior 530-C90-VO. Material ABS (Acrilonitrilo-Butadieno-Estireno), libre de halógenos. Color rojo.. Suministro Paquete de 5 unidades. Marca HLSI Modelo 530-C90-VO.

**530-TAP-V0** u Tapones ignífugos finales para tubería muestreo
Suministro e instalación de tapón final ignífugo de tubería de 25mm de diámetro exterior 530-TAP-V0. Material ABS (Acrilonitrilo-Butadieno-Estireno), libre de halógenos. Color rojo.. Suministro Paquete de 5 unidades. Marca HLSI Modelo 530-TAP-V0.

**530-ABR-V0** u Abrazaderas ignifugas para tuberías muestreo
Suministro e instalación de abrazadera ignifuga para la sujeción de tuberías 530-ABR-V0. Material ABS (Acrilonitrilo-Butadieno-Estireno), libre de halógenos. Color rojo.. Suministro Paquete de 50 unidades. Marca HLSI Modelo 530-ABR-V0.

**F-PC-0** u Clip para tubo ciego
Suministro e instalación de clip de entornos estandar para tubería HLSI de diámetro 25 mm de exterior ciego. Color negro. Suministro en paquetes de 5 piezas.

**F-PC-2** u Clip para tubo con agujero de 2 mm. Color Rojo
Suministro e instalación de clip de entornos estandar para tubería HLSI de diámetro 25 mm de exterior con agujero de 2 mm. Color Rojo. Suministro en paquetes de 5 piezas.

**F-PC-2.5** u Clip para tubo con agujero de 2.5 mm. Color Rojo, franja roja
Suministro e instalación de clip de entornos estandar para tubería HLSI de diámetro 25 mm de exterior con agujero de 2.5 mm. Color Rojo, franja roja Suministro en paquetes de 5 piezas.

**F-PC-3** u Clip para tubo con agujero de 3 mm. Color Naranja
Suministro e instalación de clip de entornos estandar para tubería HLSI de diámetro 25 mm de exterior con agujero de 3 mm. Color Naranja. Suministro en paquetes de 5 piezas.

**F-PC-3.5** u Clip para tubo con agujero de 3.5 mm. Color Naranja, franja naranja
Suministro e instalación de clip de entornos estandar para tubería HLSI de diámetro 25 mm de exterior con agujero de 3.5 mm. Color Naranja, franja naranja. Suministro en paquetes de 5 piezas.

**F-PC-4** u Clip para tubo con agujero de 4 mm. Color Amarillo
Suministro e instalación de clip de entornos estandar para tubería HLSI de diámetro 25 mm de exterior con agujero de 4 mm. Color Amarillo. Suministro en paquetes de 5 piezas.

**F-PC-4.5** u Clip para tubo con agujero de 4.5 mm. Color Amarillo, franja amarilla
Suministro e instalación de clip de entornos estandar para tubería HLSI de diámetro 25 mm de exterior con agujero de 4.5 mm. Color Amarillo, franja amarilla. Suministro en paquetes de 5 piezas.

**F-PC-5** u Clip para tubo con agujero de 5 mm. Color Verde
Suministro e instalación de clip de entornos estandar para tubería HLSI de diámetro 25 mm de exterior con agujero de 5 mm. Color Verde. Suministro en paquetes de 5 piezas.

**F-PC-5.5** u Clip para tubo con agujero de 5.5 mm. Color Verde, franja verde
Suministro e instalación de clip de entornos estandar para tubería HLSI de diámetro 25 mm de exterior con agujero de 5,5 mm. Color Verde, franja verde. Suministro en paquetes de 5 piezas.

**F-PC-6** u Clip para tubo con agujero de 6 mm. Color Azul
Suministro e instalación de clip de entornos estandar para tubería HLSI de diámetro 25 mm de exterior con agujero de 6 mm. Color Azul. Suministro en paquetes de 5 piezas. Marca HLSI Modelo F-PC-6

**F-PC-6.5** u Clip para tubo con agujero de 6.5 mm. Color Azul, franja azul
Suministro e instalación de clip de entornos estándar para tubería HLSI de diámetro 25 mm de exterior con agujero de 6,5 mm. Color Azul, franja azul. Suministro en paquetes de 5 piezas.
