# Punto de muestreo capilar tipo T con empalme 510-KIT

- Propiedad del archivo: CONSTRUNARIO
- Formato: FIEBDC-3/2012
- Programa: Construnario Versión 3.51
- Fecha de los precios: 25/01/2023
- Divisa: EUR
- Código: honeywell-li (15/02/2023)

**6890104E** u Punto de muestreo capilar tipo T con empalme 510-KIT
Suministro e instalación de punto de muestreo capilar 510-KIT compuesto de tubo de nailon flexible de 1m de longitud, 10mm de diámetro exterior y 8mm de diámetro interior, soporte para falso techo y empalme tipo T para conectar a la red de tuberías de aspiración. Totalmente instalada y funcionando según planos y pliego de condiciones. Marca HLSI Modelo 510-KIT.

| Código | Ud | Descripción | Rendimiento |
|---|---|---|---|
| 510-KIT | u | 510-KIT Punto de muestreo capilar con empalme tipo T (material) | 1.000 |
| TO01800 | h | Oficial 1ª electricista (mano de obra) | 0.100 |
| WW00300 | u | Material complementario o pzas. E (material) | 0.300 |
| WW00400 | u | Pequeño material (material) | 0.500 |

## Recursos

**510-KIT** u 510-KIT Punto de muestreo capilar con empalme tipo T
Punto de muestreo capilar 510-KIT compuesto de tubo de nylon flexible de 1 metro de longitud, 10 mm de diámetro exterior y 8 mm de diámetro interior, soporte para falso techo y empalme tipo T para conectar a la red de tuberías de aspiración. Ideal para montajes en falso techos.
