# 784842 Micromódulo RS232/TTY

- Propiedad del archivo: CONSTRUNARIO
- Formato: FIEBDC-3/2012
- Programa: Construnario Versión 3.51
- Fecha de los precios: 25/01/2023
- Divisa: EUR

**784842** u 784842 Micromódulo RS232/TTY
Micromódulo de comunicaciones RS232/TTY 784842 con salida de protocolo para integración directa en sistemas de control tipo SCADA y conexión directa a interfaces de conversión de protocolo y salida de protocolos estandarizados, ocupa 1 slot , para centrales 800X/ IQ8Control/ SEI.
