# 788650.10 Caja de superficie color blanco

- Propiedad del archivo: CONSTRUNARIO
- Formato: FIEBDC-3/2012
- Programa: Construnario Versión 3.51
- Fecha de los precios: 25/01/2023
- Divisa: EUR

**788650.10** u 788650.10 Caja de superficie color blanco
Caja de superficei color blanco 788650.10 para alojamiento de transponder fabricada en plástico de montaje superficial puede alojar en su interior 1 transponder para lazo.
