# Paquete de 10 accesorios de montaje en falso techo para embridar el tubo y fijar la base, referencia 805577 de Notifier

- Propiedad del archivo: CONSTRUNARIO
- Formato: FIEBDC-3/2012
- Programa: Construnario Versión 3.51
- Fecha de los precios: 25/01/2023
- Divisa: EUR

**805577** u Paquete de 10 accesorios de montaje en falso techo para embridar el tubo y fijar la base, referencia 805577 de Notifier
Accesorio de montaje para falso techo 805577 para embridar el tubo y fijar firmemente la base en falsos techos de cualquier tipo. Permite un acabado perfecto y seguro de las instalaciones sobre falso techo. Compatible con las bases B401 de la serie convencional 400 / 500 y B501AP analógica SDX/NFX . Suministro en cajas de 10 unidades.
