# 805602.10 Base universal blanca via radio

- Propiedad del archivo: CONSTRUNARIO
- Formato: FIEBDC-3/2012
- Programa: Construnario Versión 3.51
- Fecha de los precios: 25/01/2023
- Divisa: EUR

**805602.10** u 805602.10 Base universal blanca via radio
Base universal vía radio 805602.10 para conexión directa al lazo esserbus con centrales IQ8Control C y M / FlexEs, para 1 detector analógico IQ8Quad, con evacuación integrada (requiere base 805590) y adaptador 805604 Se pueden comunicar hasta un total de 32 bases universales a un transponder 805595.10. Cumple norma EN 54 parte 25. Permitiendo Identificación de los equipos de forma individual en la central, y funcionamiento regular de cada uno con visualización de alarma en cada equipo, transmitiendo alarma y averia incluso cuando se extrae el equipo y/o la base via radio, segun EN 54-2, con facil sustitución de equipos y baterias de supervisión continua, con aviso anticipado en la central de incendios para su sustitución. (Incluye baterias de litio 805597) Conexión remota de los equipos IQ8 a través de una línea con 2 hilos (máx. 3 metros), alcance en interior maximo de 30 mts y en exterior de 300 mts, dos banda de trabajo , una de 433 MHz con 16 canales y otra de 868 MHz con 7 canales, grado de protección IP42 material PC / ASA plástico de color rojo. Adecuada para alojar Pulsador IQ8 - módulo electrónico, diseño modular (ref.: 804905/804906), Pulsador IQ8 - diseño compacto (ref.: 804971) y Equipo de señalización de alarma IQ8Alarm (ref.: 8073xx). Para Detectores IQ8 e IQ8Quad se precisa marco de montaje 805604, pulsadores de alarma pequeños se precisa marco de montaje 704967. Para dispositivos de alarma IQ8Alarm se precisa marco de montaje 805603. - Aprobado VDS según EN 54-18 , EN54-25 y la directiva de productos de la construcción CPD (Certificado 0786-CPD-20623 y DoP-20623130701)
