# 805603 Accesorio para sirenas base vía radio

- Propiedad del archivo: CONSTRUNARIO
- Formato: FIEBDC-3/2012
- Programa: Construnario Versión 3.51
- Fecha de los precios: 25/01/2023
- Divisa: EUR

**805603** u 805603 Accesorio para sirenas base vía radio
Accesorio de color rojo y/ blaco para montaje de dispositivos IQ8Alarm direccionables en base universal vía radio 805601.10.
