# 805604 Accesorio detector base universal vía radio blanco

- Propiedad del archivo: CONSTRUNARIO
- Formato: FIEBDC-3/2012
- Programa: Construnario Versión 3.51
- Fecha de los precios: 25/01/2023
- Divisa: EUR

**805604** u 805604 Accesorio detector base universal vía radio blanco
Acesorio para montaje de color rojo o/o y blanco para detectores IQ8Quad 805604 en base universal vía radio 805602.10 (Requiere base 805590 ).
