# 807214RR Flash IQ8Alarm (rojo) EN54-23

- Propiedad del archivo: CONSTRUNARIO
- Formato: FIEBDC-3/2012
- Programa: Construnario Versión 3.51
- Fecha de los precios: 25/01/2023
- Divisa: EUR

**807214RR** u 807214RR Flash IQ8Alarm (rojo) EN54-23
Flash IQ8Alarm 807214RR homologado EN 54-23, para señalización de alarma y evacuación, color rojo y carcasa transparente con conexión directa a lazo esserbusPLus en sistemas con centrales de la serie IQ8Control C/M y FlexES. El flash permite su programación como un elemento más del lazo y no requiere alimentación externa. Provisto de módulo aislador de cortocircuito de línea. Frecuencia de emisión 0,5Hz. Índice de protección IP 41.
