# 808630.10 Eurotransponder 4 Ent. Convencionales/ 2 sal

- Propiedad del archivo: CONSTRUNARIO
- Formato: FIEBDC-3/2012
- Programa: Construnario Versión 3.51
- Fecha de los precios: 25/01/2023
- Divisa: EUR

**808630.10** u 808630.10 Eurotransponder 4 Ent. Convencionales/ 2 sal.
Eurotransponder 808630.10 para conexión de líneas convencionales de detectores de otros fabricantes al lazo de detección de incendios esserbus. Dispone de 4 entradas funcionando como zonas de detección convencional con una capacidad hasta 30 detectores cada una (según fabricante identificar la resistencia final de linea necesaria RFL) o para supervisión de señales técnicas y 2 salidas de relé programables de máx. 30 V DC/1 Amp ocupa una unica dirección de lazo por transponder, Máximo 100 transponder por central y/o, 31 transponder por lazo , y/o 32 transponder por zona detector. Requiere caja 788650.10 supercie y/o de empotrar 788651.10. Requiere alimentación externa 12Vcc.
