# 877163 Protector para intemperie pera detectores de llama

- Propiedad del archivo: CONSTRUNARIO
- Formato: FIEBDC-3/2012
- Programa: Construnario Versión 3.51
- Fecha de los precios: 25/01/2023
- Divisa: EUR

**877163** u 877163 Protector para intemperie pera detectores de llama
Accesorio diseñado para proteger al detector de la lluvia, la nieve y altas temperaturas de radiación solar. Este protector es imprescindible cuando los detectores de llama se instalan en el exterior.
