# 877650 Accesorio para evitar acumulación de suciedad en la ventana del detector de llama en entornos sucios

- Propiedad del archivo: CONSTRUNARIO
- Formato: FIEBDC-3/2012
- Programa: Construnario Versión 3.51
- Fecha de los precios: 25/01/2023
- Divisa: EUR

**877650** u 877650 Accesorio para evitar acumulación de suciedad en la ventana del detector de llama en entornos sucios
Accesorio diseñado para proteger al detector de llama mediante un escudo de aire comprimido para evitar la acumulación de suciedad en la ventana del detector en entornos sucios. Este protector es imprescindible cuando los detectores de llama se instalan en entornos sucios.
