# Estación de llamada de emergencia ETH

- Propiedad del archivo: CONSTRUNARIO
- Formato: FIEBDC-3/2012
- Programa: Construnario Versión 3.51
- Fecha de los precios: 25/01/2023
- Divisa: EUR

**ABT-DFMS** u Estación de llamada de emergencia ETH
Suminsitro e instalación de estación de llamada de emergencia con conexión ETH para la instalación en superficie o en pared (requiere caja REDBOX 300). Totalmente supervisada y equipada con micrófono PTT, LED de estado, 3 teclas de función programables y botón con protección mecánica. La estación de llamada incluye 2 entradas digitales y 2 salidas de relé, entrada opcional de alimentación de 48 VDC, puerto LAN, puerto LAN/WAN, puerto LAN PoE, puerto RS-485, puerto RJ-45 para la conexión del expansor de teclas ABT-EKB-20M, trimmer de ajuste del volumen de MIC y conector doble de fibra óptica para la conexión en bucle del sistema. Totalmente instalado, programado y funcionando según planos y pliego de condiciones. Modelo ABT-DFMS de Honeywell Life Safety.
